# Erweiterung OGS Weeze
Angebotsaufforderung (GAEB DA XML 3.2, DA83)
Projekt: 21-05-Hb
Währung: EUR
Erstellt mit: GXML Toolbox V3.3 R20220330, ORCA AVA 25.0.2 - Professional Edition 25.00.02, 07.11.2022

## 03 Fenster- und Sonnenschutzarbeiten

### Titel 00 Vorbemerkungen

*Hinweis: Angaben zum Bauvorhaben*
Name und Anschrift des Auftraggebers:
Gemeinde Weeze
Cyriakusplatz 13-14
47652 Weeze
Ansprechpartner: Herr Rettke

Beschreibung des Bauvorhabens:
Erweiterung der OGS an der Marienwassergrundschule an der Magdeburger Straße 7-15 in 47652 Weeze

Gegenstand dieser Ausschreibung sind:
- Fenster-, Türen- und Sonnenschutzarbeiten

Start und Ende der Arbeiten: gem. des beileigenden Terminplanes

Angaben zur Baustelle
Zufahrtsmöglichkeit über die Magdeburgerstraße, siehe Lageplan. Über eine zu erstellende Zuwegung von der Magdeburgerstraße ist das Baufeld befahrbar.

Schutzzeiten
Die gesetzlich vorgeschriebenen Arbeitszeiten sind einzuhalten. Lärmintensive Tätigkeiten bedürfen der Anmeldung und Absprache mit der Bauleitung.

Planunterlagen
Folgenden Unterlagen werden durch das Büro Pohlkamp&Osthues zugestellt:
- Lageplan
- Grundrisse
- Schnitt
- Ansichten
- Detailplanung

Ausführungszeitraum
Der Ausführungszeitraum ist gem. des Bauzeitenplanes definiert.

*Hinweis: Zusatzangaben zum Projekt*
Ausführungsunterlagen/ Unterlagen des AG und des AN:
Der AN erhält vom AG zum Start- und Klärungsgespräch, die für sein Gewerk spezifischen bzw. erforderlichen Planunterlagen 1-fach in Papierform. Die weiteren Planlieferungen erfolgen ausschließlich elektronisch.

Vom AN sind ohne besondere Vergütung zu liefern:
1. Zur Abrechnung sind bei Aufmaßerstellungen die Massen falls nötig mit einer Fotodokumentation zu belegen. Die Fotodokumentation kann in elektronischer Form dem AG zugesandt werden.
2. Der AN hat täglich Bautagesberichte zu führen und wöchentlich der Bauleitung zur Prüfung vorzulegen.

Personal / Bauleitung AN:
Das Personal des Auftragnehmers muss für die ihm übertragene Arbeit geeignet sein. Personen die gegen Arbeitsschutz- und Unfallverhütungsvorschriften verstoßen oder den Anweisungen des Bauherrn oder seinen Beauftragten hierzu nicht Folge leisten, sind unverzüglich abzuberufen und zu ersetzen. Werden Arbeitnehmer eingesetzt, die der deutschen Sprache nicht mächtig sind, muss ständig eine der deutschen Sprache kundige, fachlich geeignete Person als Ansprechpartner vor Ort sein. Um einen möglichst reibungslosen Bauablauf zu gewährleisten, hat der AN auf der Baustelle Führungspersonal einzusetzen, welches während der gesamten Bauzeit auf der Baustelle verbleibt. Eventuell notwendige Wechsel sind im Vorfeld mit der Bauleitung abzustimmen.

Leistungsumfang
Sämtliche Leistungen verstehen sich einschließlich Lieferung und Einbau/ Montage aller erforderlichen Materialien, Geräte, Maschinen, Gerüste etc. außer es wird darauf hingewiesen, dass beispielsweise Gerüste bauseits gestellt werden. Mit den Angaben im Leistungsverzeichnis sind auch der Herstellungsvorgang und - ablauf bis zur fertigen Leistung abgegolten.

In den Angebotspreisen ist alles einzukalkulieren, was zur vollständigen, fach- und sachgemäßen sowie funktionstüchtigen/ betriebsfertigen Ausführung der Leistungen und Lieferungen notwendig ist, insbesondere müssen darin auch alle Nebenleistungen gemäß VOB Teil C und ferne alle Leistungen und Aufwendungen, die nach der Verkehrssitte, den einschlägigen Vorschriften und den DIN/EN-Normen, den anerkannten Regelnd der Technik, den behördlichen Vorschriften/ Baugenehmigung sowie den Vertragsanlagen zu den geforderten Leistung gehören, enthalten sein.

Es dürfen nur Baustoffe mit bauaufsichtlicher Zulassung eingebaut werden. Der AN liefert hierzu auf Verlangen des AG entsprechende Nachweise (sortiert und abgeheftet).

Die Entsorgung sämtlicher Abfälle hat unter Erfüllung der abfallrechtlichen Deklarations-, Nachweis- und Dokumentationspflicht zu erfolgen. Es ist insbesondere die örtliche Abfallentsorgungssatzung zu berücksichtigen. Auf der Baustelle werden keine bauseitigen Müllcontainer vorgehalten. Das Abtransportieren von Verpackungsmaterial und Bauschutt sowie andere verursachte Abfälle ist durch den Auftragnehmer eigenverantwortlich und auf eigene Kosten durchzuführen. Die Baustelle ist laufend in einem sauberen und ordentlichen Zustand (besenrein) zu halten. Täglich hat eine grobe und zu den Wochenenden eine gründliche Reinigung zu erfolgen. Kommt der Auftragnehmer trotz Aufforderung der Reinigung nicht nach, so wird der Auftraggeber diese Arbeiten auf Kosten des Auftragnehmers durch einen Dritten ausführen lassen. Die hierfür eventuell angefallenen Kosten werden spätestens bei der Schlussrechnung in Abzug gebracht. Das Verunreinigen der öffentlichen Verkehrsflächen ist grundsätzlich zu vermeiden. Sollten dennoch Verunreinigungen entstehen, so sind diese unverzüglich auf eigene Kosten zu entfernen.

*Hinweis: Allgemeine Technische Vetragsbedingungen*
0.1 Angaben zur Baustelle nach VOB / ATV DIN 18299
Erweiterung der OGS an der Marienwassergrundschule
0.1.1 Lage der Baustelle
Das Grundstück, Magdeburgerstraße 7-15, 47652 Weeze, liegt im Stadtrandbereich der Gemeinde Weeze.
0.1.3 Art und Lage der baulichen Anlage
Bei dem Anbau der OGS handelt es sich um ein ein 1-stöckiges Gebäude ohne Unterkellerung. Das Gebäude schließt mit einem Pultdach ab.
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Gebäudedaten vom Anbau: NGF von 197m2 / Bruttorauminhalt 917m3
0.1.4 Verkehrsverhältnisse auf der Baustelle
Die BE-Einrichtungsfläche ist auf dem hinteren Teil des Grundstückes vorgesehen gem. des Baustelleneinrichtungsplanes. Die Anbindung zu dieser Fläche erfolgt über eine baugrundstücksinterne Zuwegung, welche direkt von der Straße befahrbar ist.
Lagerflächen stehen nur begrenzt zur Verfügung, daher müssen z.B. Restbaustoffe umgehend abgefahren werden.
Die Zufahrt ist ständig freizuhalten.
Fahrzeuge sind nur auf den dafür ausgewiesenen Flächen zu parken.
0.1.5 Freizuhaltende Flächen
Die vorhandenen Straßen um das Bauvorhaben dürfen nicht blockiert werden. Anlieferungen oder Entsorgungen mit Kränen oder dergleichen sind mit der Bauleitung frühzeitig abzustimmen.
0.1.6 Transporteinrichtungen und Transportwege
Zufahrtsmöglichkeit über die Magdeburgerstraße, siehe Lageplan. Über eine zu errichtende Zuwegung von der Magdeburgerstraße ist das Baufeld zu erreichen. Be- und Entladungen sowie Auf- und Abfahrten sind über diese Zuwegung über die gesamte Bauzeit möglich. Transport der Baustoffe sowie das Aufstellen von Entsorgungscontainern sind im eingezeunten Bereich auf der Baustelle in Abstimmung mit der Bauleitung möglich.
0.1.7 Wasser-, Abwasser- und ELT - Anschlüsse
Baustrom- und Bauwasserhauptanschlüsse sind bauseits vorhanden. Hauptverteiler sind durch den AN am bauseitigen Anschluss- bzw. Übergabepunkt zu errichten.
Die Kosten für den Verbrauch von Bauwasser und des Baustroms werden gem. der Vertragbedingungen des Bauherren abgerechnet. Ein verantwortungsbewusster Verbrauch wird hierbei vorausgesetzt. Verunreinigtes Wasser hat der Auftragnehmer fachgerecht zu entsorgen. Eine Entsorgung über Einläufe innerhalb oder außerhalb des Gebäudes sind nicht gestattet. Zusätzliche Stromverteiler sind Sache des AN. Bei besonderen Anforderungen durch z.B. spezielles Werkzeug ist die Bauleitung mit ausreichend Vorlauf zu informieren.
0.1.8 Lage und Ausmaß der überlassenen Flächen
Dem AN stehen die zum Baugelände gehörenden Grundstücksflächen gem. dem Baustelleneinrichtungsplan zur Verfügung. Benötigt der AN zusätzliche Flächen für die Erbringung seiner Leistungen, so hat er diese selbstständig auf eigene Kosten zu beschaffen sowie die Beschaffung der hiermit verbundener erforderlicher Genehmigungen für die Benutzung von Flächen. Anfallende Kosten sind in die entsprechenden Positionen der Baustelleneinrichtung einzurechnen. Für das Absperren und Sichern von Material und Gerät ist ausschließlich der AN verantwortlich. Mit Fortschreiten der Baumaßnahme muss die vorhandene Fläche unter den Gewerken für Materiallagerung, Unterkünften etc. aufgeteilt werden. Hierzu müssen im Vorfeld frühzeitig Abstimmungsgespräche im Rahmen der Baubesprechung stattfinden.
0.1.9 Bodenverhältnisse
Eine Bodenuntersuchung wurde durchgeführt. Das Ergebnis der Bodenerkundung ist in den Anlagen zum LV zu finden.
0.1.10 Grundwasser
Der Grundwasserspiegel wurde bei ca. -1,80 m unter GOK bei den Bodenuntersuchungen festgestellt.
0.1.11 Umweltrechtliche Vorschriften
Altlasten: Auf dem Baugrundstück sind keine Altlasten bekannt.
0.1.12 Vorgaben für die Entsorgung
Die Trennung und Entsorgung aller Abfälle hat nach den gültigen Ortsvorschriften zu erfolgen. Die Entsorgung von Paletten insbesondere von Einwegpaletten ist Sache des AN. Einweg- und Europaletten sind nach Anlieferung und Entladung umgehend zu entsorgen. Durch den AN sind Paletten etc. zu kennzeichnen, sodass eine Identifizierung und Zuordnung möglich ist. Eine Entsorgung durch den AG ist kostenpflichtig und wird von der Rechnungssumme abgezogen. Die Baustelle ist täglich zu säubern. Jede Firma ist für die Entsorgung des selber verursachten Bauschuttes zuständig. Sollte trotz Aufforderung durch die Bauleitung der Bauschutt nicht beseitigt werden, wird dieser 3 Tage nach Aufforderung auf Kosten des Verursachers beseitigt.
0.1.13 Schutz von Bäumen etc.
Für den Schutz von Bäumen ist die derzeit gültige Fassung der DIN 18920 Schutz von Bäumen, Pflanzenbeständen und Vegetationsflächen bei Baumaßnahmen einzuhalten. Die Maßnahmen zum Schutz sind in einer gesonderten Position im Leistungsverzeichnis ausgeschrieben.
0.1.14 Baustellenverordnung
Die zur Erfüllung der beauftragten Leistungen notwendigen Unfallverhütungsvorschriften und Sicherheitsgesetze sowie die vom Auftraggeber zu erlassende Baustellenordnung und der SiGePlan sind einzuhalten. Der SiGePlan wird bei Beauftragung ausgehändigt. Dem Auftragnehmer obliegt die Pflicht, sich hiervon in geeigneter Weise Kenntnis zu verschaffen und alle seine Arbeitnehmer vor Aufnahme der Arbeiten entsprechend einzuweisen.
0.1.15 Besondere Anordnungen, Vorschriften, Maßnahmen
Lärm und Staubentwicklung sind bei den Bauarbeiten auf ein Mindestmaß zu beschränken. Alle gültigen Corona-Anordnungen zum jeweiligen Zeitpunkt sind zu befolgen- hier wird insbesondere auf die Maskenpflicht hingewiesen.
0.1.15 Bauseitige Maßnahmen
Gebäude wird eingerüstet
0.1.17 Arbeiten anderer Unternehmer auf der Baustelle
In Abhängikeit des Bauvortschrittes: Dachdecker, TGA und Ausbaugewerke.
Vom Auftragnehmer wird die Teilnahme an einer wöchentlichen Baubesprechung in Abstimmung mit der Bauleitung gefordert, an der der Inhaber oder ein von ihm autorisierter deutschsprachiger Vertreter (Fachbauleiter) teilnehmen muss.
Angaben zur Ausführung
0.2  Angaben zur Ausführung nach VOB / ATV DIN 18299
0.2.1 Vorgesehene Arbeitsabschnitte
Gesamtbauzeit:
Der AN hat grundsätzlich keinen Anspruch auf einen kontinuierlichen Ablauf seiner Arbeiten innerhalb der angegebenen Gesamtausführungsdauer. Die Ausfürhung von Nachlaufleistungen bewirkt keine Verlängerung der Ausführungsfristen, sofern dies nicht ausdrücklich vereinbart wurde. Zwischentermine, die während des Bauablaufes vereinbart werden (z.B. im wöchentlichen Baustellenprotokoll) werden nach voriger Abstimmung im Sinne des Vertrages rechtsrelevant.
Ausführungsbeginn/ Ausführungsende: gem. Terminplan
0.2.2 Anforderungen an Baustelleneinrichtung
Keine Angaben, bzw. gem. Positionen im Leistungsverzeichnis
0.2.3 Regelung und Sicherung des Verkehrs
Die Regelung des Verkehrs bei Anlieferungen und sonstigen Manövern, die im Bereich von öffentlichen Verkehrsflächen stattfinden, obliegt dem AN. Die Verkehrsregelung ist entsprechend den Straßenverkehrsvorschriften auszuführen. Sollte dies nicht ausreichen, ist eine Straßensperrung durch den AN zu organisieren.
0.2.6 Anforderungen Gerüst
Bauseitige Leistung.
0.2.7 Mitbenutzung fremder Gerüste
Die Fassadengerüste sind durch alle auf der Baustelle tätigen Firmen nutzbar. Alle Innengerüste sind grundsätzlich durch alle AN für die eigenen Arbeiten zu stellen.
0.2.8 Vorhaltung von Baustellen- und Einrichtungsgegenständen / Lagerräumen
Keine Angaben bzw. gem. Positionen im Leistungsverzeichnis.
0.2.9 Recycling-Stoffe
Alle zu verarbeitende Baustoffe sind als neue und ungebrauchte Stoffe zu verwenden.
0.2.12 Eignungs- und Gütenachweise
Nachweise sind für alle einzubauenden Stoffe dem AG rechtzeitig zur Prüfung vorzulegen.
0.2.17 Leistungen anderer Unternehmer
Siehe Angaben zur Baustelle
0.2.18 Koordination TGA für Anlageteile
Bezüglich der Einstellung und Inbetriebnahme von Anlagenteilen im Bereich TGA, haben sich die entsprechenden Einzelgewerke Heizungs-, Sanitär-, Lüftungs- und Elektrotechnik untereinander abzustimmen. Dies gilt insbesondere für die Herstellung unterschiedlicher Medienanschlüsse an Maschinen, Geräte und Apparate, sowie für den Anschluss und die Aufschaltung auf die vorhandene Gebäudeleittechnik.
0.2.19 Benutzung von Leistungen vor Abnahme
Gemäß VOB/B ist ausschließlich die förmliche Abnahme Vertragsbestandteil. Ausnahmen sind schriftlich mit der Bauleitung und dem AG abzustimmen. Inaugenscheinnahmen für bei der Abnahme verdeckter Bauteile müssen bei der Bauleitung schriftlich angemeldet werden.
0.2.21 Abrechnung
Gemäß VOB/C neueste Ausgabe.
Nach Auftragsvergabe sind innerhalb von 14 AT unentgeldlich vorzulegen:·
- Bauzeitenplan für das eigene Gewerk
0.2.22 Hinweise Arbeitsschutzvorschriften
Auf staatliche Arbeitsschutzvorschriften, in denen vom Unternehmer zur Verhütung von Arbeitsunfällen, Berufskrankheiten und -arbeitsbedingten Gesundheitsgefahren sowie zur 1.Hilfe zu treffende Maßnahmen näher bestimmt sind - in ihrer jeweils gültigen Fassung-, wird ausdrücklich hingewiesen.
· Arbeitsschutzgesetz
· Arbeitsstättenverordnung
· Betriebssicherheitsverordnung
· PSA - Benutzungsverordnung
· Lastenhandhabungsverordnung
· Baustellenverordnung
· Biostoffverordnung
· Gefahrstoffverordnung
· BGV A1 "Grundsätze der Prävention"
· Unfallverhütungsvorschriften
(diese Auflistung ist nicht abschließend!)

*Hinweis: Dokumentation*
Für alle zu liefernden Bauteile, Baustoffe, Baustoffgemische, Fertigteile und Geräte ist laufend die entsprechende Dokumentation (Konformitätserklärungen, Eignungsnachweise, Bauartzulassungen, sonst. Prüfzeugnisse, Zulassungen, geprüften statischen Berechnungen, Verlegepläne, Datenblätter, Bedienungs-/Wartungs-/Reinigungs-/ Instandsetzungsvorschriften, Ersatzteillisten, Bestandszeichnungen, ASI-Plan, Protokolle der Eigen- und Fremdüberwachung usw.) unaufgefordert zu übergeben.
Der AN haftet für die Richtigkeit der übergebenen Unterlagen. Die Unterlagen sind vor der Abnahme Inhaltsverzeichnis digital zu übergeben. Das Fehlen von Unterlagen wird als wesentlicher Mangel angesehen.
Als Orientierung dient die Anlage der mitzuliefernden Qualitätsnachweise.

### Titel 01 Technische Hinweise

*Hinweis: Angaben des Bieters*
Als Planungsgrundlage wurde das Profilsystem SCHÜCO genutzt. Dem Bieter wird freigestellt, zu der ausgeschriebenen Konstruktion gleichwertige Konstruktionen anzubieten.
Zur Gewährleistung einer umfassenden Kompatibilität sowie zur Minimierung der Ansprechpersonen wird Wert darauf gelegt, dass alle Konstruktionen von einem Systemhersteller stammen.
Zur Prüfung der Gleichwertigkeit der angebotenen mit der vorgegebenen Konstruktion sind Detailzeichnungen aller betreffenden Punkte, Muster und System-Prüfzeugnisse vorzulegen.
Fehlen die Angaben, kann es zum Ausschluss vom Wettbewerb kommen.

Fabrikat/System, ausgeschrieben, angeboten

Fenster: Schüco AWS 75.SI+_______________________

Türen: Schüco ADS 75 HD.HI_______________________

Brandschutz: Schüco ADS 80 FR 30_______________________

Nachfolgende Abfragen von Kriterien dienen der Vergleichbarkeit der angebotenen Leistungen und sind durch Zertifikate und Nachweise zu belegen.

T30: Bauaufsichtliche Zulassung

Nachweis der Gebrauchstauglichkeit der Klasse 4 gemäß DIN EN 1192 hinsichtlich ihrer mechanische Festigkeit

Brandschutzelemente T30 mit Prüfzeugnis RC 1N

Nachweis: Uw bzw. Ucw der Elemente und Ug- Wert des Glases

Zertifikat eines unabhängigen Prüfinstitutes zur Beglaubigung des errechneten U-Wertes

Zulassung für die T-Verbindung der Fensterkonstruktionen.

Prüfzeugnis: Fluchttüren DIN EN 179 / 1125 bis 3 m

Alle Elektrobauteile sind mit dem Gewerk Elektroarbeiten abgestimmt. Zusätzliche Elektrobauteile sind in diesem Gewerk enthalten. Im Fall von Nebenangeboten übernimmt der AN Metallbau die Gewährleistung auf die Funktionsfähigkeit des Überganges zu dem Gewerk Elektrotechnik.

*Hinweis: Zusätzliche Technische Vertragsbedingungen*
Art und Umfang der Leistung
Gegenstand dieser Ausschreibung sind Metallbauarbeiten. Die Leistung umfasst die Herstellung, die Lieferung und die Montage von Aluminium-Bauelementen.

Zusätzlicher Gegenstand dieser Ausschreibung sind die Verglasungsarbeiten.
Die Leistung umfasst die Lieferung, das Einsetzen und das Abdichten aller Glasscheiben und Ausfachungen.

Hinweis zu aufgeführte Normen etc.:
Alle aufgeführten Normen, Vorschriften, Gesetze gelten, wenn nicht anders in den Texten vermerkt, in der zum Vertragsschluss gültigen Fassung.

*Hinweis: Vereinfachte Schreibweise*
AG = Auftraggeber
AN = Auftragnehmer (Bieter)

Konstruktionssystem
Der Ausschreibung liegen die Konstruktionsmerkmale der Schüco-Aluminium-Konstruktionen zugrunde. Die Profil-, Zubehör-, Dichtungs- und Beschlagauswahl muss nach den gültigen Unterlagen des jeweiligen System-Herstellers erfolgen.

Angaben zur Leistungsbeschreibung
Grundlage des Angebotes ist das vorliegende Leistungsverzeichnis einschließlich der Vorbemerkungen.

Qualitätssicherung
Gemäß der Bauproduktenverordnung muss für jedes nachfolgend beschriebene Bauprodukt, das von einer harmonisierten Norm erfasst ist oder das einer Europäisch Technischen Bewertung entspricht, eine Leistungserklärung, in Bezug auf dessen wesentliche Merkmale (Anhang ZA der harmonisierten Norm) vorliegen. Alle für den Verwendungszweck im Mitgliedstaat geforderten wesentlichen Merkmale sind in der Leistungserklärung anzugeben.
Weiterhin können nach Landesbauordnung die Bauprodukte zusätzlich mit einer Bestätigung ihrer Übereinstimmung mit den technischen Regeln, den allgemeinen bauaufsichtlichen Zulassungen, den allgemeinen bauaufsichtlichen Prüfzeugnissen oder den Zustimmungen im Einzelfall ausgestattet werden.

Für die Auftragsabwicklung gelten
VOB/B (Allgemeine Vertragsbedingungen für die Ausführung von Bauleistungen).
VOB/C (Allgemeine Technische Vertragsbedingungen für Bauleistungen).

Baumaße
Das Aufmaß ist vom AN grundsätzlich eigenverantwortlich am Bau zu nehmen.
Fordert der AG, dass die Konstruktionen schon zu einem Zeitpunkt zur Montage bereitstehen müssen, der ein vorheriges Aufmaß unmöglich macht, so sind unter Berücksichtigung der Bautoleranzen nach DIN die Fertigungsmaße mit dem AG zu vereinbaren.

Werk und Montageplanung
Vor Fertigungsbeginn hat der AN sämtliche für die Detailklärung, Prüfung und Herstellung erforderlichen Zeichnungen, Planungen, Nachweise, Details, etc. zu liefern.
Aus den Darstellungen müssen Konstruktion, Maße, Einbau, Befestigung und Bauanschlüsse der Bauteile sowie die Einbaufolge erkennbar sein (DIN 18360, Zif. 3.1.7). Grundsätzlich sind die Darstellungen in Zeichnungen, Maßstab mind. 1:50 und in 3-facher Ausfertigung, zu liefern.

Toleranzen
Aus dem RAL Leitfaden zur Montage: 2020-03, Ziffer 3.1.2, Nr. 15, Seite 37 sind projektspezifische Toleranzen zur Montage festzulegen.

*Hinweis: Werkstoffe*
Aluminium
Es sind stranggepresste Aluminium-Profile der Legierung EN AW 6060 und EN AW 6063 in Eloxalqualität nach DIN EN 755 und DIN EN 12020 zu verwenden.
Für anodisierte Aluminium-Bleche in Eloxalqualität ist die Legierung AlMg 1, halbhart, (EN AW 5005A) zu verwenden.
Der AN hat sicherzustellen, dass die von ihm angebotenen und verarbeiteten Aluminiumbauteile von Lieferanten stammen, die der A/U/F Initiative, Recycling im Bausektor, angehören, oder einen gleichwertigen schlüssigen produktspezifischen Recyclingprozess (PRP) nachweisen können. Es ist sicherzustellen, dass Produktionsabfälle und demontierte Elemente (Sanierungsbau) aus Aluminium dem Verwertungsprozess, für die Herstellung von Fenster- und Fassadenprofilen, zurückgeführt werden.

Stahl
Stahlteile (Anker-, Unterkonstruktionen, geschweißte Konstruktionen, etc.) sind in feuerverzinkter Ausführung vorzusehen. Stahlbleche sind verzinkt auszuführen.
Die Nachbesserung von Fehlstellen, Beschädigungen sowie das Nacharbeiten von etwaigen Schweißstellen hat entsprechend DIN EN ISO 1461 zu erfolgen.

Edelstahl
Verankerungselemente und -mittel, die einem Korrosionsangriff ausgesetzt und für Wartungen nicht zugänglich sind, z. B. Befestigungs- und Verankerungskonstruktionen von vorgehängten Fassaden (Kaltfassaden) sowie alle Verbindungsteile sind grundsätzlich aus rostfreiem Edelstahl herzustellen.
Als Verankerungs-, Verbindungs- und Befestigungselemente dürfen, ohne besonderen Korrosionsschutznachweis gemäß DIN 18516-1, nur nichtrostende Stähle bzw. Stähle gemäß der allgemeine bauaufsichtlichen Zulassung "Z-30.3-6" vom 05.März 2018 der Informationsstelle Edelstahl Rostfrei, verwendet werden.
Weiterhin ist sicherzustellen, dass unter Spannung stehende Bauteile, besonders wenn sie legiert sind, in uneingeschränkter Festigkeit zu keiner Spannungskorrosion oder anderweitiger interkristalliner oder auch anderweitig wirksam werdender Zersetzung im Alterungsprozess neigen.
Auf Anforderung des AG hat der AN über die Einhaltung der v. g. Forderungen projektbezogene Bescheinigungen des Herstellers bzw. Prüfzeugnisse und Nachweise vorzulegen.

Zusammenbau unterschiedlicher Werkstoffe
Beim Zusammenbau unterschiedlicher Werkstoffe muss gewährleistet sein, dass keine Kontaktkorrosion und keine andere ungünstige Beeinflussung entstehen kann. Es sind Zwischenlagen aus Kunststofffolie oder dgl. vorzusehen.

Systembeschreibung
Die Angaben der formalen Profilabmessungen (Bautiefen und Ansichtsbreiten von außen) und der Konstruktionsmerkmale sind zu berücksichtigen.
Bei Widersprüchen geht die Leistungsbeschreibung in den jeweiligen Positionen den Vorbemerkungen vor.

*Hinweis: Profile*
Profilauswahl
Bei wärmegedämmten Profilen sind nur solche zulässig, bei denen die Innen- und Außenschalen durch Wärmedämmprofile durchgehend kraft- und formschlüssig miteinander verbunden sind.
Die Profile müssen die auftretenden Beanspruchungen gemäß DIN EN 1990 nach DIN EN 1991 inkl. der zugeordneten nationalen Anhängen sicher abtragen. Die dabei zwischen Innen- und Außenschalen auftretenden Schubkräfte müssen vom Verbund zuverlässig übertragen werden. Die vom System-Hersteller angegebenen wirksamen Trägheitsmomente (Ix) sind, unter Berücksichtigung der DIBT Richtlinie für thermisch getrennte Profile, für die Auswahl zu berücksichtigen.
Das Prinzip der Wärmedämmung ist für die gesamte Konstruktion einzuhalten.
Alle Verbundprofile der Fenster- und Türsysteme sind mindestens als Dreikammersystem (zwei Hohlprofile plus Verbundzone) auszuführen.
Der Verbund der Profile muss ohne zusätzliche Abdichtung wasserdicht und wasserbeständig sein. Der Falzgrund der Profile muss absolut glattflächig ausgebildet sein (auch die Verbundzone), so dass anfallende Feuchtigkeit immer in die tiefste, außenliegende Ebene (Rinne) des Falzes abgeführt wird, ohne dass hierfür zusätzliche Drainagekanäle hergestellt werden müssen. Die Belüftung des Falzgrundes bei Isolierverglasungen muss nach den Richtlinien der Isolierglas-Hersteller erfolgen.

Profilverbindungen
Eckverbinder müssen in ihrem Querschnitt den inneren Profilkonturen entsprechen. Bei den Gehrungen ist auf eine einwandfreie Verklebung der Gehrungsfläche zu achten. Auch an den T-Stößen ist das Einsickern von Wasser in die Konstruktion - durch entsprechende Füllstücke mit dauerelastischer Abdichtung - zu verhindern.
Bei wärmegedämmten Profilen muss die Dämmwirkung auch im Eck- und T-Verbinderbereich voll erhalten bleiben.

Flügeldichtungen
Die Dichtungen müssen auswechselbar sein.
Für Dreh-, Drehkipp- und Stulp-Fenster ist eine Mitteldichtung vorgeschrieben.

Entwässerung der Konstruktion
Falze und Profilnuten, in die Niederschlag und Kondenswasser eindringen können, müssen nach außen
entwässert werden. Sichtbare Entwässerungsschlitze sind mit Kappen abzudecken.
Entwässerung, Dampfdruckausgleichsöffnungen
Entwässerung:
Gemäß DIN 18055 muss sichergestellt sein, dass in die Rahmenkonstruktion eingedrungenes Wasser unmittelbar und kontrolliert abgeführt wird, um Schäden am Fenster und am Baukörper zu vermeiden.
Die Entwässerungsöffnungen zur Außenseite sollen einen Mindestquerschnitt von 5x20 mm haben. Der Abstand der Öffnungen untereinander soll bei diesem Mindestquerschnitt nicht mehr als 600 mm betragen.

*Hinweis: Beschläge Fenster Alu*
Sind nicht systemgebundene Beschlagteile vorgesehen, müssen diese unter Beachtung der gültigen DIN-Normen ausgewählt werden.

Die für die jeweilige Öffnungsart einzusetzenden Beschläge in ihrer Grundausstattung sind unter Berücksichtigung der Lastannahmen/Gewichte/Größen und der zu erreichenden Öffnungsweite nach den Bemessungstabellen des System-Herstellers einzusetzen. Alle Beschlagteile sind aus nichtrostenden Materialien herzustellen und müssen justierbar sein. Inkl. der erforderliche Zusatzteile wie zusätzliche Verriegelungen, Scherenbefestigungen, Eigenanschlag und Bänder.

*Hinweis: Beschläge Türen*
Für die jeweiligen Anforderungen der Türen, sind die einzusetzenden Türbänder und Beschläge in ihrer Grundausstattung in den Leistungspositionen beschrieben.
Die Ausführung und die Anordnung der Türbänder ist unter Berücksichtigung der Lastannahmen nach den Bemessungstabellen des System-Herstellers vorzusehen.
Die Stulpbleche der einzusetzenden Schlösser und die Schließbleche müssen aus Edelstahl bestehen.

Zubehörteile wie Zylinder-Rosetten, Drückerstifte, Dichtstücke, Befestigungszubehör und Fußpunktabdichtungen werden in den folgenden Beschreibungen nicht besonders erwähnt; diese Zubehörteile sind jedoch in jedem Fall mitzuliefern.

*Hinweis: Elektrisch gesteuerte Feststellanlagen für Feuerschutz- und Rauchschutzabschlüsse*
Bei den nachfolgend ausgeschriebenen Komponenten handelt es sich um elektrisch gesteuerte Feststellanlagen an ein- oder zweiflügligen Brand- und Rauchschutztüren.
Bei der Auswahl (Art und Anzahl) der Brandmelder für die Feststellanlagen ist die Feststellanlagen RL (Richtlinie für Feststellanlagen) und die Zulassungen der jeweiligen Hersteller zu verwenden. Hierbei sind insbesondere die Gegebenheit vor Ort und die Einbausituation zu berücksichtigen.
Nach dem betriebsfertigen Einbau der Feststellanlagen am Anwendungsort sind deren einwandfreie Funktion und vorschriftsmäßige Installation durch eine Abnahmeprüfung festzustellen.
Die Abnahmeprüfung darf nur von autorisierten Fachkräften oder von Fachkräften einer dafür benannten Prüfstelle durchgeführt werden.
Für die Instandhaltung und die Wartung ist die DIN 14677 zu berücksichtigen.

*Hinweis: Verglasung*
Die nachfolgende Beschreibung stellt eine allgemeine Regelung für die Lieferung und das Einsetzen der Verglasung in Bauelementen dar.
Die in den Positionsbeschreibungen angegebenen Abmessungen beziehen sich auf die Außenmaße der Bauelemente. Die Kosten für die Ermittlung der Glasmaße sind in die Angebotspreise einzurechnen, eine gesonderte Vergütung erfolgt hierfür nicht.
Zum Lieferumfang der Verglasungsarbeiten gehören alle hierfür erforderlichen Dichtungen und deren Einbau, einschließlich der dicht auszuführenden Eckausbildungen und Stöße. Weiterhin mitzuliefern sind alle erforderlichen Dichtstoffe, Glasauflager und Klotzungsbrücken.
Die Dicken der Einzelscheiben sind unter Berücksichtigung der Scheibengrößen und der Lastannahmen nach den Bemessungstabellen des Glas-Herstellers zu ermitteln.

Die Verglasungen sind gemäß  den "Glasbemessungs- und Konstruktionsregeln" nach DIN 18008-1 bis -5 und DIN 18545 "Anforderungen an Glasfalze und Verglasungssysteme" unter Berücksichtigung der EN 12488 (Verklotzung) auszuführen.

Die Glaskanten der beschriebenen Gläser sind nach DIN 1249-11, auszuführen.

*Hinweis: Einbau der Elemente*
Die Verankerungen der Elemente sind so auszuführen, dass alle aus horizontaler und vertikaler Richtung auftretenden Kräfte und Lasten kraftschlüssig und mit den vorgeschriebenen Sicherheitsreserven auf den Baukörper übertragen werden.
Bewegungen des Baukörpers und Dehnungen der Elemente müssen aufgenommen werden, ohne dass hieraus Belastungen auf die Konstruktion übertragen werden.
Die Montage der Aluminium-Bauelemente muss flucht- und lotrecht erfolgen. Die horizontalen Einbauebenen sind nach den Meterrissen einzumessen, die in jedem Geschoss durch den Auftraggeber anzubringen sind.
Alle zur Montage erforderlichen Befestigungsmittel sind in die Einheitspreise mit einzukalkulieren.
Befestigungs- und Verbindungsmittel - wie Schrauben, Bolzen und Dübel - müssen entsprechend dem jeweiligen Verwendungszweck und gemäß den Anforderungen ausgewählt werden. Bei der Auswahl sind die hierfür gültigen Normen und den allgemein anerkannten Regeln der Technik zu berücksichtigen und zu befolgen.
Es kommen nur bauaufsichtlich zugelassene Dübel zur Ausführung. Sämtliche Befestigungsteile, die der Witterung ausgesetzt sind bzw. in hinterlüfteten Bereichen liegen, sind aus Edelstahl zu fertigen.
Sämtliche Anschlüsse und Abdichtungen an angrenzende Bauteile sind in die Einheitspreise einzukalkulieren.
Die Anschlüsse müssen den bauphysikalischen Anforderungen gerecht werden. Das heißt, Anforderungen aus Wärmeschutz, Feuchteschutz, Schallschutz und Fugenbewegung sind zu berücksichtigen.
Der Meterriss ist, gemäß dem RAL Leitfaden zur Montage 2020-03, Ziffer 3.1.2, Nr. 15, Seite 37, in jedem Stockwerk nicht weiter als 10 Meter von jedem Einbauort einer nachfolgend beschriebenen Leistung angeordnet.

Abdichtung zum Baukörper
Erforderliche Dichtungsprofile sind aus EPDM einzusetzen. Sie müssen in Beschaffenheit, Abmessung und Gestaltung dem vorgesehenen Verwendungszweck entsprechen. Ihre elastischen Eigenschaften müssen im vorkommenden Temperaturbereich den Anforderungen genügen.
Für Versiegelungen sind elastisch bleibende Dichtstoffe auf Silikon- oder Polysulfidbasis zu verwenden. Die Versiegelung muss unter Berücksichtigung der konstruktiven Gegebenheiten innerhalb der vorkommenden Temperaturbereiche an den anschließenden Bauteilen so haften, dass sie - unter Berücksichtigung der zulässigen Dehnungsbewegungen der Bauteile - nicht von den Haftflächen abreißt. PVC-Profile dürfen nicht mit bitumenhaltigen Stoffen in Verbindung kommen. Bei der Abdichtung von Anschlussfugen mit elastischen Dichtstoffen sind die DIN 18540 und die Verarbeitungs-Richtlinien des Herstellers zu befolgen.
Bei Abdichtung der Bauteile zum Baukörper mit Bauabdichtungsfolien ist die Auswahl nach deren Eigenschaften, geringe bzw. hohe Dampfdurchlässigkeit, entsprechend den jeweiligen Anforderungen vorzunehmen. Wird die Bauabdichtungsfolie verklebt, so müssen die Klebeflächen frei von Verunreinigungen und Fremdstoffen sein. Die Angaben des Herstellers sind zu beachten.

Feuchtigkeitsschutz
Bei der Wärmedämmung eines Bauteils ist stets darauf zu achten, dass die dampfdichten Materialien auf der warmen Seite und die dampfdurchlässigen auf der kalten Seite angebracht werden. Baukörperanschlüsse sind fachgerecht abzudichten.
Die Abdichtung der Fenster-, Tür- und Fassadenelemente zum Baukörper ist mit Bauabdichtungsfolien bzw. abgekanteten Blechprofilen einschl. geeigneter dauerelastischer Versiegelungen inkl. Vorfüller zu angrenzenden Bauteilen herzustellen.
Lage und Anordnung von Dampfsperren und Folien müssen wärme- und feuchttechnischen Erfordernissen entsprechen.
Alle Flächen der Fassade müssen so entkoppelt, gedämmt und abgedichtet werden, dass an keiner Stelle (Flächen, Ecken, Randbereiche, Deckenbereiche und Fußpunkte etc.) unzulässiges Tau- bzw. Kondensatwasser anfällt.
Zur Vermeidung von Tauwasser- und Schimmelpilzbildung auf raumseitigen Bauteiloberflächen darf die raumseitige Oberflächentemperatur von 12,6° C gemäß DIN 4108 bezogen auf 20° C Rauminnentemperatur und -5° C Außentemperatur, bei einer korrespondierenden Raumluftfeuchte von 50% nicht unterschritten werden.
Die Mindestforderungen zur Vermeidung von Schimmelpilzbildung im Bereich von Wärmebrücken sind gemäß DIN 4108 einzuhalten.
Soweit die Anschlussausbildungen entsprechend dem Beiblatt 2 zur DIN 4108 ausgeführt werden, ist kein gesonderter Nachweis erforderlich.
Für alle abweichenden Konstruktionen müssen die Mindestanforderungen nachgewiesen werden.

Die bauphysikalischen Einwirkungen durch das Raumklima und das Außenklima sind zu berücksichtigen. Die Anschlüsse zum Baukörper müssen den Anforderungen aus Wärme-, Schall- und Feuchteschutz gerecht werden.
Die Anforderungen an die Anschlussfugenausbildung sind in DIN 4108-7, DIN 4109 sowie DIN 18355 und DIN 18533 enthalten.
Für nähere Informationen wird der Leitfaden zur Montage der RAL-Gütegemeinschaften Fenster und Haustüren, Frankfurt a. M. empfohlen.

Die Anschlussfugenabdichtung vom Baukörper zum Element zur kalten Außenseite, sowie zur warmen Innenseite, ist entsprechend der Anforderungen aus dem Wärmeschutznachweis gemäß Gebäudeenergiegesetz (GEG) für Bauanschlüsse auszuführen.

*Hinweis: Vorwandmontagesystem*
Die Fenstermontage erfolgt aus bauphysikalischen Hintergründen in der Dämmebene des Baukörpers. Die bemaßten Auskragungen von Außenkante Mauerwerk bis Außenkante Fensterrahmen wird in den zugehörigen Planungsdetails dargestellt.

Materialanforderung Zargensystem
Die Montage der Fenster/Fenstertüren in der Dämmebene des Baukörpers ist in einem Zargensystem vorgesehen. Es sind grundsätzlich hochwärmedämmende, systemgeprüfte Komplettsysteme anzubieten. Alle Systembestandteile, explizit der Zargenbaustoff, müssen zwingend mit den üblichen Fassadendämmstoffen ohne Zusatzbehandlung verträglich sein.
Recyclatbaustoffe sind zwingend zu vermeiden. Der Zargenbaustoff muss eine hohe Duktilität, Druckfestigkeit und Biegesteifigkeit zur Lastaufnahme ausweisen. In gleicher Weise sind Wärmeleitfähigkeit sowie Wasserdampfdiffusionsfähigkeit zu belegen. Vorzugsweise wird ein hochdichtes EPS Material erwartet.

Materialeigenschaft
- WärmeleitfähigkeitDIN EN 12667 Nennwert < 0,040W/mK
- Wasserdampfdiffusionswiderstandszahl < 70
- Biegefestigkeit DIN EN 12089= 650 kPa
- Scherfestigkeit DIN EN ISO 14130= 0,217 N/mm2
- Druckspannung (10%) Stauchung = 2.500kPa
- Druckspannung (2%) Stauchung = 1.100 kPa
- Formbeständigkeit Temperaturbelastung Langfristig +85 °C
- Verträglichkeitmit üblichen Baustoffen

Ausführungsanforderung Zargensystem
Das untere, quer durchlaufende Zargenprofil wird zur Gewichtslastaufnahme des Bauelementes herangezogen, ist damit als durchlaufende Basiskonstruktion auszubilden (formschlüssige Profilkopplung ist zulässig). Alle anderen Zargenprofile bauen auf dieser Basis auf, eine Abdichtung untereinander ist vorzunehmen und wird nachweislich verlangt. Das komplette Montagesystem muss in allen Anschlussbereichen durch die nachträglich anzubringende, äußere Fassadendämmung/ -bekleidung vollständig überarbeitet werden können. Das lastabtragende System ist lot-, flucht- und maßgerecht am Baukörper zu montieren. Die zulässigen Toleranzen des Rohbaus sind auszugleichen. Das Zargensystem soll alle aus den Bauelementen eingetragenen Kräfte aufnehmen und in den Baugrund übertragen. Eine mechanische Befestigung im tragenden Baukörper wird verlangt. Die Befestiger müssen zur angebotenen Montagezarge systemkonform sein. Pastöse Abdichtungen der Zargenprofile zum Baukörper und untereinander sind systemkonform auszuführen und in der bauphysikalisch richtigen Ebene anzuordnen.

Ausführungsanforderung Fenstermontage in Zargensystem
Die Bauelemente sind so in das Montagesystem zu montieren, dass ihre Befestigung geringfügig sichtbar, jedoch jederzeit reversibel bleibt. Die Befestigung der Bauelemente ist gemäß den entsprechenden Vorgaben der aktuellen Richtlinie "Leitfaden zur Montage" (RAL-Gütegemeinschaft Fenster und Haustüren), Kap.5, zu planen und auszuführen. Die Befestiger müssen zur angebotenen Montagezarge systemkonform sein. Die Fensteranschlussfugen sind schlagregendicht auszuführen, die Luftdichtheit ist zu gewährleisten. Alle Abdichtungskomponenten müssen mit dem Zargenmaterial und weiteren, angrenzenden Baustoffen verträglich sein. Sie müssen über die Nachweise zur dauerhaften Gebrauchstauglichkeit (ift-Richtlinie MO-01) verfügen und sind bestenfalls in Kombination mit dem angebotenen Zargensystem geprüft. Die Abdichtung erfolgt gemäß den beigefügten Zeichungsdetails oder gemäß Werksplanung des Bieters (muss planerseitig freigegeben werden).

Nachweisführung Montagesystem und Abdichtung
Die dieser Ausschreibung beigefügten bauseitigen Zeichnungen zeigen die Rohbauausbildung und die erforderliche Einbauebene der Fenster. Für die darauf abzustimmende Zargenkonstruktion und Abdichtungsmaterialien hat der Bieter folgende Prüfnachweise zu dokumentieren:
- Bauteilprüfung gemäß "ift-Richtlinie MO-01" (Nachweis der dauerhaften Gebrauchstauglichkeit - Abdichtung)
- Bauteilprüfung gemäß  "ift-Richtlinie MO-02" (Nachweis der dauerhaften Gebrauchstauglichkeit - Befestigung)
- statische Bemessung der Lastabtragung (Hersteller /Bieter)
- technische Datenblätter aller angebotenen Montagematerialien
- Verträglichkeit mit angrenzenden Baustoffen

Geforderte Abdichtung der Bauelemente in Montagezarge
- Die Befestigung der Fenster im Zargenprofil erfolgt mit vom Systemgeber benannten Rahmenfixschrauben in geeigneter Länge.Seitlich und oben erfolgt die Abdichtung mittels systemkonformenblaugelb Multifunktionsband. Unten erfolgt eine Fugenausbildung ohne/mit Verklotzung (nach Wahl desBieters). Die Abdichtung erfolgt außen mit feuchteaktiver,systemkonformer Folie unterhalb der Fensterbänke.

Beim Einsetzen der Fensterelemente ist im Übergang zum Rahmen ein 3-Zonen Multifunktionsband einzubauen. (schwarz ohne Beschriftung)

*Hinweis: Baukörperanschlüsse - Innenelemente*
Die Ausbildungen der Anschlüsse der Innenelemente ist gemäß den nachfolgenden Beschreibungen vorzunehmen.
Die Anschlüsse zum Baukörper müssen den Anforderungen aus dem Schallschutz gerecht werden.
Die Anforderungen an die Anschlussfugenausbildung sind in DIN 4108-7, DIN 4109 sowie DIN 18355 enthalten.
Der Leitfaden zur Montage der RAL-Gütegemeinschaften Fenster und Haustüren, Frankfurt a. M, Stand 2020-03, Ziffer 3.1.2, Nr. 7, Seite 33 ist zu berücksichtigen.

Bei Öffnungen mit größeren Spannweiten, auskragenden Bauteilen usw., sind größere Bauwerksbewegungen im Bereich der Anschlüsse zu erwarten.

*Hinweis: Oberflächenbehandlung, Farb-Beschichtung (Pulver)*
Die Beschichtung der Aluminium-Profile und/oder -Bleche muss mit GSB International und/oder QUALICOAT gütegesicherten Pulver auf Polyesterbasis in einer Schichtdicke von mindestens 50 µm / bzw. nach Vorgaben des Nasslackherstellers, erfolgen. Der ausführende Beschichtungsbetrieb muss Inhaber des Gütezeichens der GSB International ("Gütegemeinschaft für die Stückbeschichtung von Bauteilen aus Aluminium", Franziskanergasse 6, D-73525 Schwäbisch Gmünd) oder des Gütezeichens der QUALICOAT (Verband für die Oberflächenveredelung e.V. (VOA) Laufertormauer 6, 90403 Nürnberg) sein.

Farbbestimmung Metallbauarbeiten
Farbton außen: RAL nach Wahl des AG / anthrazit gem. Bestand
Farbton innen: RAL nach Wahl des AG / anthrazit gem. Bestand

Betätigungen/Handhaben Fenster: C-0
Türbänder: C-0
Betätigungen/Handhaben Türen: Inox (Edelstahl)

Der endgültige Farbton wird nach Auftragserteilung bekannt gegeben.
Die Palette der zur Wahl stehenden Farbtöne ist auf die obige Farbkarte eingegrenzt.
Alle Profile erhalten den gleichen Farbton.

*Hinweis: Technische Vorgaben und bauphysikalische Anforderungen*
Soweit in den Leistungsbeschreibungen für einzelne Positionen keine anderen Angaben erfolgen, gelten die nachstehenden Vorgaben:

Anforderungen an die Bauteile
Die entsprechenden Nachweise sind nach Aufforderung durch den AG diesem in schriftlicher Form vorzulegen. Der AN hat im Rahmen seiner EG-Konformitätserklärung die Übereinstimmung seines Produkts mit den jeweiligen Anforderungen nach DIN EN zu erklären.

Die nach genannten Werte beziehen sich auf Standardelemente.
Gegebenenfalls können andere Elementformen/Öffnungsvarianten oder Profilkombinationen abweichende Klassifizierungen haben.

Fenster nach DIN EN 14351-1
Fensterelement: Uw 0,9 W/(m²K)
Glaswerte nach DIN EN 673: Ug 0,6 W/(m²K)
Gesamtenergiedurchlässigkeit: g 53 %
Isolierglas-Abstandshalter: 0,038 W/(mK)

Luftdurchlässigkeit nach DIN EN 12207 Klassifizierung: 4
Schlagregendichtheit nach DIN EN 12208 Klassifizierung, Prüfverfahren A: 9A
Widerstandsfähigkeit bei Windlast nach DIN EN 12210 Klassifizierung: C5

Einbruchhemmung nach DIN EN 1627 Klassifizierung: RC 2 N

Der Gesamtenergiedurchlassgrad und der Lichttransmissionsgrad sind objektbezogen über die CE-Kennzeichen der Verglasung nachzuweisen.

Außentüren nach DIN EN 14351-1
Türelement: Ud 1,3 W/(m²K)
Glaswerte nach DIN EN 673: Ug 0,6 W/(m²K)
Gesamtenergiedurchlässigkeit: g £ 53 %
Isolierglas-Abstandshalter: 0,038 W/(mK)

Luftdurchlässigkeit nach DIN EN 12207 Klassifizierung: 2
Schlagregendichtheit nach DIN EN 12208 Klassifizierung, Prüfverfahren A: 3A
Widerstandsfähigkeit bei Windlast nach DIN EN 12210 Klassifizierung: C2

Einbruchhemmung nach DIN EN 1627 Klassifizierung: RC 2 N

Der Gesamtenergiedurchlassgrad und der Lichttransmissionsgrad sind objektbezogen über die CE-Kennzeichen der Verglasung nachzuweisen.

*Hinweis: Lastannahmen*
Winddruck auf Außenbauteile nach DIN EN 1991-1-4 inkl. der nationalen Anhänge
Angaben für Gebäude mit rechteckigem Grundriss
Windzone: II
Geländekategorie: II / III
Gebäudehöhe h: 4,9 m
Einbauhöhe Ze: 3,2 m
Gebäudebreite b: 15 m
Gebäudetiefe d: 16 m
Höhe über NHN 24 m

Waagerechte Verkehrslast (Seitenkraft) nach DIN EN 1991-1-1 und -2 inkl. der nationalen Anhänge
Zusatzlasten mit: 1.0 KN/m
wirkend in: Brüstungshöhe

Schneelasten nach DIN EN 1991-1-3 inkl. der nationalen Anhänge
Schneelastzone: I

Ermittlung der Schneelasten (einschließlich der Sockelbeträge 1a, 2) gemäß DIN EN 1991-1-3 inkl. der nationalen Anhänge. Für bestimmte Lagen der Schneelastzone 3 können sich höhere Werte als nach Gleichung (NA.3) ergeben. Informationen über die Schneelast in diesen Lagen sind von den örtlichen, zuständigen Stellen einzuholen.
Im norddeutschen Tiefland werden Schneelasten bis zum mehrfachen der rechnerischen Werte angegeben. Die zuständige Behörde kann in den betroffenen Regionen die Rechenwerte festlegen, die dann zusätzlich nach DIN EN 1990 als außergewöhnliche Einwirkungen zu berücksichtigen sind.
Die Formbeiwerte für gereihte Dächer sind je nach maßgebender Dachneigung der Norm zu entnehmen; statt der Formbeiwerte nach DIN EN 1991-1-3:2010-12, Bild 5.4 sind jedoch die Formbeiwerte nach Bild NA.3 anzuwenden.

*Hinweis: Aluminium Systembeschreibung*
Schüco AWS 75.SI+, hochwärmegedämmtes Aluminium Fenster-System
mit 75 mm Grundbautiefe.

Konstruktionsmerkmale:
Raumseitig aufschlagender Flügelrahmen mit 10 mm Flächenversatz zur Rahmenebene, Außenseite flächenbündig.
Wärmedämmende Isolierstege mit drei Hohlkammern bilden den Anschlag für die koextrudierte Moosgummi-Doppelhohlkammer-Mitteldichtung.
Das System ist mit rechteckigen Glasleisten auszustatten.
Die Montage der Glasleisten erfolgt mittels toleranzausgleichenden Kunststoffhaltern.

Profilbautiefen:
Blendrahmen, Pfosten, Riegel 75 mm
Flügelrahmen 85 mm

Profilansichtsbreiten:
Blendrahmen, umlaufend 79 mm
Pfosten nach statischer Erfordernis 94 mm
Riegel 94 mm
Flügelrahmen (Fenster) 41 mm

Schüco ADS 75 HD.HI, hochwärmegedämmtes Aluminium Tür-System
mit 75 mm Grundbautiefe, für besonders schwere und übergroße Flügel mit hoher Dauerbelastung

Konstruktionsmerkmale:
Innen und außen flächenbündige Türkonstruktion mit beidseitig umlaufender 5 mm Schattenfuge, bei zweiflügeligen Antipanik-Türen mit 11 mm Schattenfuge.
Die Verbundleisten sind mit Schaumdämmstoff für hohe Wärmedämmung ausgestattet.
Die Türflügelprofile sind mit geteilten Verbundleisten bestückt.
Das System ist mit rechteckigen Glasleisten auszustatten.
Für den erhöhten Wärmeschutz sind Verglasungsdichtungen mit Fahnen einzusetzen.
Der untere Türabschluss ist mit einer Türabdichtung auszustatten, die sich beim Schließvorgang automatisch auf eine bodenbündig eingebaute Edelstahlflachschwelle absenkt.

Profilbautiefen:
Blendrahmen, Pfosten, Riegel 75 mm
Flügelrahmen (Tür) flächenbündig 75 mm

Profilansichtsbreiten:
Blendrahmen, seitlich und oben 79 mm
Pfosten 94 mm
Riegel 94 mm
Flügelrahmen (nach außen öffnend) 98 mm
Flügelprofil unten 142 mm

Schüco ADS 80 FR 30, thermisch getrenntes Aluminium-System für Feuerschutzabschlüsse T 30 / F 30, nach DIN 4102 und DIN 18095 mit 80 mm Grundbautiefe.

Feuerschutzabschluss, T 30-1 RS, Zulassungsbescheid Nr.: Z-6.20-1888
Zulässige Abmessungen, Breite (lichte Durchgangsbreite) 460 mm bis 1400 mm, Höhe 1648 mm bis 2988 mm.

Feuerschutzabschluss, T 30-2-RS, Zulassungsbescheid Nr.: Z-6.20-1888
Zulässige Abmessungen, Breite (lichte Durchgangsbreite) 940 mm bis 2820 mm, Höhe 1648 mm bis 2988 mm.

Feuerhemmende Verglasung, F 30, Zulassungsbescheid Nr.: Z-19.14-1830
Maximal zulässige Höhe der feuerhemmenden Verglasung = 4500 mm,
Maximal zulässige Breite der feuerbeständigen Verglasung = unbegrenzt,
Maximal zulässige Scheiben / Paneelgröße im Hochformat 1400 x 3000 mm,
Maximal zulässige Scheiben / Paneelgröße im Querformat 2430 x 1400 mm,
Maximal zulässige Scheibengröße bei VSG Aufbau 1200 x 2200 mm

Konstruktionsmerkmale:
5-Kammer-Aluminium-Hohlprofilen.
Brandschutz-Isolatoren sind nach den Systemvorgaben einzubringen.
Multifunktionsnut zur klemmbaren Befestigung der Beschläge (Schlösser, Sicherungsbolzen, E-Öffner, Montageanker, Rollenklemmband).
Es dürfen nur geprüfte, in der Zulassung aufgeführte Brandschutzgläser und/oder Ausfachungen eingesetzt werden.
Im Falzbereich der Blend-/Flügelrahmen werden beschichtete BS Dichtbänder in die Multifunktionsnut eingeschoben.
Die Abdichtung der Brandschutzgläser und/oder Ausfachungen erfolgt mit äußeren und inneren EPDM- Dichtungen.
Die Abdichtung im Fußpunkt (Sockel) erfolgt durch eine sich - beim Schließen der Tür - automatisch absenkende
Dichtung.
Die feuerhemmenden Türen sind rauchdicht nach DIN 18095 auszuführen.

Profilbautiefen:
Blendrahmen, Pfosten, Riegel,
Flügelrahmen, Sockel 80 mm
Pfosten (verstärkt) 140 mm

Profilansichtsbreiten:
Blendrahmen, seitlich und oben 69 mm
Flügelrahmen (nach außen öffnend) 98 mm
Flügelprofil unten 142 mm

*Hinweis: Aluminium Fenster Beschläge*
BF 119  KvD-Beschlag einbruchhemmend 160 kg System, verdeckt liegender Kipp-vor-Dreh Beschlag mit Einhandbedienung, für Flügellasten bis 160 kg und einem Öffnungswinkel in Drehstellung von 90°/180°

Widerstandsklasse gemäß DIN EN 1627 RC 2 N

Funktionsbeschreibung:
Wird der Fenstergriff aus der senkrechten Stellung (verschlossenes Fenster) um 90° nach oben gedreht, so wird die Kippstellung erreicht. Erst wenn der Fenstergriff um weitere 90° (Senkrechtstellung oben) betätigt wird, befindet sich der Beschlag in Drehstellung.
Die Drehstellung ist - mittels eines in den Fenstergriff integrierten Schließzylinders - abschließbar auszuführen.

Konstruktionsmerkmale:
Der Beschlag ist mit einer in Dreh- und in Kippstellung wirksamen Fehlbedienungssperre ausgestattet.
Scheren- und Ecklager sind verdecktliegend im Falz eingebaut.
Alle Verriegelungspunkte sind mit Schließrollen auszuführen.
Die Anzahl und Ausführung der Verriegelungspunkte (Riegelstücke) ist in Abhängigkeit der Größe des Flügels und der Belastung, Anhand der Systemvorgaben vorzunehmen.
Die untere griffseitige Eckumlenkung muss mit einem Entlastungslager ausgeführt werden.
Die Verriegelung an diesem Punkt erfolgt über einem im Auflaufbock integrierten Verschlusspunkt mit Schließrolle.
Die Öffnungsweite der Flügel in Drehstellung beträgt maximal 180°.
Durch Montage eines zusätzlichen Anschlages kann der Öffnungswinkel, der Einbausituation angepasst, auf 90° begrenzt werden.
Korrosionsschutz des Grundbeschlages nach DIN EN 1670: Klasse 5
Bedienkräfte nach DIN EN 13115: Klasse 1
Dauerfunktion nach DIN EN 12400: Klasse 2

Ein gegen Aufbohren geschütztes Kammergetriebe mit RC-Griffen, sowie zusätzliche Sicherheitsverriegelungen gemäß den Systemvorgaben, sind einzusetzen.

BF 147  Oberlicht-Beschlag mit Handhebel
Oberlichtbeschlag mit einer oder mehreren querliegenden Scheren. Die Scheren können durch die Betätigung eines Druckknopfes ausgehängt werden. Die Öffnungsweite beträgt ca. 290 mm. Das maximale Flügelgewicht beträgt 200 kg.

Konstruktionsmerkmale:
Die erforderliche Anzahl Scheren und oder Bänder sowie der Einsatz der einzelnen Verriegelungspunkte und der sonstigen Beschlagskomponenten ist - unter Berücksichtigung der Lastannahmen für die jeweilige Flügelgröße - nach den Bemessungstabellen des System-Herstellers zu ermitteln.
Zusätzlich muss der Beschlag mit Sicherungs- und Putzscheren ausgestattet werden. Die Scheren halten den Fensterflügel in der Putzstellung. Die Scheren sichern den Fensterflügel bei der Rückführung von der Putz- in die Kippstellung.

Korrosionsschutz des Grundbeschlages nach DIN EN 1670: Klasse 3

BF 904  Fenstergriff abschließbar mit 2 Schaltstufen, mit verdeckt liegendem Getriebe

Das Getriebe wird in den Falz eingebaut.
Die Befestigung des Getriebes erfolgt mittels einer raumseitig aufgeschraubten, Rosette.
Die Befestigungsschrauben werden durch den - später zu montierenden - Fenstergriff abgedeckt. Während der Bauzeit ist die Rosette mit einer Schutzkappe abzudecken.
Der Fenstergriff ist mit einem Schließzylinder mit 2 Schaltstufen auszustatten.
Der Fenstergriff ist erst nach Abschluss der Fenstermontage beziehungsweise vor der Gebrauchsabnahme der Fenster zu montieren.

Farbton: C0
Werkstoff: Alu

Funktionsbeschreibung:
Grundstellung
Ein Öffnen des Fensters wird verhindert.

Schaltstufe 1
Der Fenstergriff kann aus der senkrechten Stellung um 90° nach oben in die Kippstellung gedreht werden.

Schaltstufe 2
Der Fenstergriff kann um weitere 90° (Senkrechtstellung oben) betätigt werden, der Beschlag ist in Drehstellung.

BF 945  Handhebel mit Eckumlenkung

Die Betätigung erfolgt mit einem Handhebel. Die abgedeckte  Zugstange ist bis auf ca. 1.400 mm über OKF herunterzuführen.

Farbton: C0
Werkstoff: Alu

*Hinweis: Aluminium Tür Beschläge*
Schließfunktion von Notausgangs- und Paniktüren

1- flg. Türen

"B": -Umschaltfunktion-,
Grundstellung: Beide Türdrücker sind angekoppelt, Tür begehbar.
Schaltstellung: Durch Schlüssel- / Profilzylinderbetätigung wird der bandseitige Türdrücker abgekoppelt. Nach Betätigung der Antipanikfunktion bleibt der Türdrücker auf Bandseite abgekoppelt.

"E" -Wechselfunktion-,
Grundstellung: Die Tür ist auf der Bandseite nur mit Schlüssel zu öffnen.
Schaltstellung: Auf der Bandgegenseite kann die Tür über den Drücker, auch im abgeschlossenen Zustand, immer geöffnet werden.

Wartungsarme Rollentürbänder
Dreiteilige Aluminium-Rollentürbänder mit einer Abmessung von 22 x 200 mm, für Flügellasten bis 200 kg.

Konstruktionsmerkmale:
Die gesamte Technik für die sichere Verankerung und die Feinjustierung ist im Türfalz angeordnet. Ohne den Türflügel auszuhängen, kann eine Feinjustierung vorgenommen werden.
Gebrauchsklasse nach DIN EN 1935: Klasse 4
Korrosionsschutz nach DIN EN 1670: Klasse 4
Bandklasse nach DIN EN 1935: Klasse 14
Mechanische Beanspruchung nach DIN EN 12400: Klasse 8

BT 154  1-flügeliger Türbeschlag, Widerstandsklasse RC 2, Antipanik Mehrfachverriegelung InterLock, Schließfunktion "E" gemäß DIN EN 179

Türbänder:
gemäß Beschreibung und entsprechend den zu erwartenden Lasten.

Schloss incl. Zubehör:
Sicherungsbolzen, Falzluftbegrenzer, Anbohrschutz entsprechend des Systemprüfzeugnisses
Profilzylinder mit Bohr- und Ziehschutz, Klasse 2 nach DIN 18252 und Aufbohrschutz.
InterLock Antipanik Mehrfachverriegelung, selbstverriegelnd, mit Wechsel, Edelstahl- Stulp, mit Gegendruck gesichertem Fallenriegel, mit gesicherter Fallenfeststellung, Schließplatten.

Betätigung innen:
Türdrücker nach DIN EN 179  Art.Nr.:  240191, Edelstahl.

Betätigung außen:
Türknauf  Art.Nr.: 240701, Edelstahl.

Ein Stück oben liegender Gleitschienen-Türschließer nach DIN EN 1154.
Schließablauf, Endanschlag und Öffnungsdämpfung hydraulisch kontrolliert und einstellbar,
Schließkraft stufenlos einstellbar.
Schließergröße, entsprechend der Türflügelbreite.

Die Beschläge für die Brandschutzelemente T-30  sind nach dem Zulassungsbescheid Nr.: Z-6.20-1888, T 30-1 / T 30-2 "Schüco ADS 80 FR 30" einzusetzen.

Rollentürbänder, T- 30
Dreiteilige Aluminium-Rollentürbänder mit einer  Abmessung von 22 x 170 mm, für Flügellasten bis 180 kg.

Konstruktionsmerkmale:
Die gesamte Technik für die sichere Verankerung und die Feinjustierung ist im Türfalz angeordnet. Ohne den Türflügel auszuhängen, kann eine Feinjustierung vorgenommen werden.
Gebrauchsklasse nach DIN EN 1935 Klasse 4
Korrosionsschutz nach DIN EN 1670: Klasse 4
Bandklasse nach DIN EN 1935: Klasse 13
Mechanische Beanspruchung nach DIN EN 12400: Klasse 6

BT 410  1-flügeliger Türbeschlag für Brandschutztüren T 30 nach DIN 4102, Antipanik Riegel-Fallenschloss, Schließfunktion "B" gemäß DIN EN 179

Türbänder und Sicherungsbolzen:
gemäß Beschreibung und entsprechend den zu erwartenden Lasten.

Schloss incl. Zubehör:
Antipanik Riegel- Fallenschloss, mit Selbstverriegelung, ohne Wechsel, geteilte Drückernuss, Edelstahl- Stulp, Riegel und Falle, vernickelt, Schließplatte. Vorgerichtet für Profilzylinder.

Die Auswahl des Schlosses ist in Abhängigkeit der Flügelhöhe durch den AN zu bestimmen. GGf. muss ein Schloss mit oberer Verriegelung eingesetzt werden.

Betätigung innen:
Türdrücker nach DIN EN 179  Art.Nr.:  240131, Edelstahl.

Betätigung außen:
Türdrücker  Art.Nr.:  240131, Edelstahl.

Ein Stück oben liegender Gleitschienen-Türschließer nach DIN EN 1154
Schließablauf, Endanschlag und Öffnungsdämpfung hydraulisch kontrolliert und einstellbar,
Schließkraft stufenlos einstellbar.
Schließergröße, entsprechend der Türflügelbreite.
Gleitschiene mit integriertem Rauchmelder mit Betriebs- und Wartungsanzeige und elektromechanischer Feststellung, 24 V DC, geprüft nach DIN EN 1155, Feststellpunkt zwischen 80° und 120°, Netzteil, einteilige Verkleidung und mit Anschlussmöglichkeiten für zusätzliche Rauchmelder.
Incl. eines Handtaster zur Auslösung.

BT 746  GEZE Rauchmelder
Rauchmelder für die Sturz- und Deckenmontage, mit Zulassung für Feststellanlagen an Brand- und Rauchschutztüren.

*Hinweis: Verglasungen / Ausfachungen*
GT 313  Wärmeschutz-3-fach-Glas
nach Unfallverhütungsvorschrift Schulen (GUV)

Glasaufbau:
Glasart außen Float
Glasart mitte Float
Glasart innen VSG
- mit thermisch verbessertem Randverbund

Technische Daten:
Gesamtenergiedurchlässigkeit g: 53 %
U-Wert Ug: 0,6 W/m²K
Der angegebene Ug-Wert wurde nach DIN EN 673 berechnet.

GT 314  Wärmeschutz-3-fach-Glas
nach Unfallverhütungsvorschrift Schulen (GUV)

Glasaufbau:
Glasart außen Float
Glasart mitte Float
Glasart innen VSG mit mattweißer Folie
- mit thermisch verbessertem Randverbund

Technische Daten:
Gesamtenergiedurchlässigkeit g: 53 %
U-Wert Ug: 0,6 W/m²K
Der angegebene Ug-Wert wurde nach DIN EN 673 berechnet.

GT 315  Wärmeschutz-3-fach-Glas für Türen und bodengebundene Verglasungen bei Zugangsmöglichkeit des öffentlichen Personenverkehrs

Glasaufbau:
Glasart außen VSG
Glasart mitte Float
Glasart innen VSG
- mit thermisch verbessertem Randverbund

Technische Daten:
Gesamtenergiedurchlässigkeit g: 53 %
U-Wert Ug: 0,6 W/m²K
Der angegebene Ug-Wert wurde nach DIN EN 673 berechnet.

GT 511  SchücoFlam F 30, Brandschutzglas nach DIN 4102, Monoglas
Dicke gesamt: 16 mm
Fabrikat: Schüco
Typ: SchücoFlam 30 C 16(M)
Widerstandsklasse P1A nach DIN EN 356

*Hinweis: Baukörperanschlüsse*
AS 115  Anschluss seitl. (Fenster/ Tür) Vorwandmontage - System
Der Baukörper ist zweischalig ausgebildet. Die Elemente sind mit einem Vorwandmontage - System mit 90 mm Ausladung im Bereich der Dämmebene einzubauen.

Befestigt werden die Elemente mit handelsüblichen Rahmenschrauben im Vorwandmontage - System.

Die Anschlussfugenabdichtung ist mit einem Multifunktions-Dichtband auszuführen und mit einem Anschlussprofil abzudecken. Dieses Anschlussprofil ist so auszubilden, dass es für die nachfolgenden Putzarbeiten die Funktion einer Putzlehre mit übernimmt. Die innere Anschlussfuge ist mit dauerelastischen Dichtstoffen zu versiegeln.

Auf der Außenseite ist die Anschlussfugenabdichtung mit einer Dichtungsfolie auszuführen. Diese Dichtungsfolie überlappt den Anschlussbereich Vorwandmontage - System und Blendrahmen.
Die äußere Anschlussfuge zwischen Vorsatzschale und Blendrahmen ist mit einem Kompriband zu schließen.

AO 115  Anschluss oben (Fenster/ Tür) Vorwandmontage - System
Der Baukörper ist zweischalig ausgebildet. Die Elemente sind mit einem Vorwandmontage - System mit 90 mm
Ausladung im Bereich der Dämmebene einzubauen.
Sonst, wie im Text "Anschluss seitlich" beschrieben.
Am oberen verbreiterten Blendrahmen der Fensterelemente ist ein Sonnenschutz anzuordnen.

AU 115  Anschluss unten (Fenster/ Tür) Vorwandmontage - System
Der Baukörper ist hier sinngemäß wie im Text "Anschluss seitlich" beschrieben ausgebildet. Die Elemente sind mit einem Vorwandmontage - System mit 90 mm Ausladung im Bereich der Dämmebene einzubauen.

Im Fußpunkt werden die Elemente mit einem Basisprofil (Mehrkammer-Hohlprofil) und einem verzinkten Stahlrohr auf dem Vorwandmontage - System befestigt.

Auf der Innenseite ist die Basiskonstruktion für den Anschluss einer bauseitigen Fensterbank vorzurichten. Die Anschlussfuge ist mit Wärmedämmung auszufüllen und mit dauerelastischen Dichtstoffen zu versiegeln.

Auf der Außenseite ist die Dichtungsfolie an der Basiskonstruktion eingespannt. Die Folie ist bis auf den tragenden Baukörper zurückzuführen und dort zu verkleben.

AU 119  Anschluss unten (Fenster) bodengebunden
Der untere Anschluss erfolgt gemäß beiliegender Detailzeichnung des Planers.

Die Elemente sind mit einem Vorwandmontage - System (Beschreibung wie vor) im Bereich der Dämmebene einzubauen.

Das Fensterelement schließt hier an den Rohfußboden an, Höhe Fußbodenaufbau gemäß der Detailplanung.
Vorab ist eine KS-Basiskonstruktion zu montieren, die als Aufständerung für das Fenster dient.

Im Fußpunkt der Fensterkonstruktion ist eine mehrteilige Basiskonstruktion, entsprechend der Höhe des Fußbodenaufbaues, aus KS-Profilen (Mehrkammer-Hohlprofile) einzubauen. Diese Basiskonstruktion ist mit verzinkten Stahlrohren auszusteifen. Der Bereich zwischen dem Basisprofil und dem Vorwandmontage - System ist im Bereich der Befestigungsschrauben zu unterfüttern und vollflächig mit Wärmedämmung auszufüllen. Die innere Anschlussfuge an den bauseitigen inneren Bodenbelag ist mit dauerelastischen Dichtstoffen zu versiegeln.

Raumseitig ist die Basiskonstruktion für den Anschluss einer bauseits zu erbringenden Fußbodenkonstruktion vorzurichten, dazu ist ein Aluminium-Winkel zu liefern, welcher als Fußbodenabschluss dient.

Die Sockelhöhen sind auf den Aufbau der anschließenden Basispunkte abzustimmen.

Die Wärmedämmung ist außerdem mit einem Aluminiumkantteil ( t= 3,0 mm) mit verdeckte Befestigung, abzudecken.

AU 201  Anschluss unten (Türen) Bodenschwelle
Die Höhe des Fußbodenaufbaues beträgt ca. 240 mm.

Der Anschluss unten im Bereich der Türen ist mit einer zum System gehörenden Bodenschwelle und einer Trennschiene auszustatten. Unterhalb der Türschwelle ist eine aufgeständerte, verzinkte Stahlrohrkonstruktion anzubringen, um die Türanlage abzustützen. Der Zwischenraum unterhalb der Basis und des Rohfußbodens ist allseitig mit Wärmedämmung auszufüllen.

Auf der Innenseite ist die Basiskonstruktion für den Anschluss der bauseitigen Fußbodenkonstruktion vorzurichten. Der Bereich zwischen Fußbodenbelag und Basiskonstruktion ist mit Wärmedämmung zu verfüllen und die innere Anschlussfuge an den bauseitigen inneren Bodenbelag ist mit dauerelastischen Dichtstoffen zu versiegeln.

Auf der Außenseite erfolgt die Abdichtung mit einer an der Basiskonstruktion befestigten Dichtungsfolie, die bis auf den tragenden Baukörper zurückzuführen und dort zu verkleben ist. Die Anschlussfuge zwischen der Basiskonstruktion und dem äußeren bauseitigen Bodenbelag ist mit einem Kompriband zu schließen.

Die Sockelhöhen sind auf den Aufbau der anschließenden Basispunkte abzustimmen.

A 402  Anschluss Brandschutzelemente ADS 80 FR 30
F 30 - Verglasungen und T-30 Türen

Die Eignung des Feuerschutzabschlusses zur Erfüllung der Anforderungen des Brandschutzes ist in Verbindung mit folgenden Wänden/Bauteilen nachgewiesen. Bei der Verwendung sind die bauordnungsrechtlichen Vorschriften zu beachten.

Wände aus Mauerwerk nach DIN 1053-1, Dicke > 115 mm, Steinfestigkeitsklasse mindestens 12, Normalmörtel der Mörtelgruppe > II.

Wände aus Beton nach DIN 1045-1, Dicke > 100 mm, Festigkeitsklasse mindestens C 12/15.

Wände aus Porenbeton- Block- oder Plansteinen nach DIN 4165 Teil 3, Dicke > 150 mm, Festigkeitsklasse 4.

Wände aus bewehrten - liegenden oder stehenden - Porenbetonplatten, Dicke > 150 mm, sofern für diese eine allgemeine bauaufsichtliche Zulassung vorliegt, Festigkeitsklasse 4.4.

Montagewände in Ständerbauweise (Höhe < 5 m) mit beidseitiger Beplankung aus Gipskarton- Feuerschutzplatten, Dicke > 100 mm, mindestens der Feuerwiderstandsklasse F 30, Benennung (Kurzbezeichnung) F 30-A, nach DIN 4102-4 Tabelle 48.

bekleidete Stahlstützen und/oder -träger - mindestens der Feuerwiderstandsklasse F 30, Benennung (Kurzbezeichnung) F 30-A nach DIN 4102-4

bekleidete Holzstützen und/oder -träger - mindestens der Feuerwiderstandsklasse F 30, Benennung (Kurzbezeichnung) F 30-B nach DIN 4102-4

Die Anschlüsse der Brandschutzelemente müssen hinsichtlich der mechanischen Festigkeit und der dauerhaften Abdichtung mit dauerelastischen Dichtungsmasse bei sinngemäßer Anwendung der DIN 18540 Teil 1 fachgerecht ausgeführt werden.

### Titel 02 Demontagearbeiten

**02.1 An- und Abfahrt**
An- und Abfahrt vom Firmensitz zur Baustelle für gesonderte Demontage am Bestand inkl. Personal- und Fahrzeugnutzung. (bis zu 3 Personen als Kalkulationsgrundlage)
Menge: 2,000 St

**02.2 Ausbau Aluminiumfensterelement, B x L= ca. 3,01 x 1,86m**
Aluminiumfensterelement ausbauen; Zweischeiben- Isolierverglasung; Material getrennt lagern und abfahren.

Die Fensterelemente sind zerstörungsarm auszubauen, um Folgearbeiten im Innenbereich zu verhindern bzw. auf ein Minimum zu reduzieren.

Gesamtmaß Element: B x L= ca. 3,01m x 1,86m

Bereich: FEG-10-B

Aufteilung in:
2 St DK-Flügel
1 St Festfeld GT 102
Menge: 1,000 St

**02.3 Ausbau Aluminium-Fenster-Tür-Element, B x L= ca. 3,51 x 3,18m**
Aluminiumfenster-/ Türelement ausbauen; Zweischeiben- Isolierverglasung; Material getrennt lagern und abfahren.

Die Fensterelemente sind zerstörungsarm auszubauen, um Folgearbeiten im Innenbereich zu verhindern bzw. auf ein Minimum zu reduzieren.

Gesamtmaß Element: B x L= ca. 3,51m x 3,18m

Bereich: FEG-11

Aufteilung in:
1 St 1-flg. NA Tür nach DIN EN 1125 mit Brüstungsriegel im
Flügel, lichte Nutzbreite mind. 900
1 St Oberlichtfestfeld
2 St Festfeld Seitenteile
2 St Kipp-Oberlichtflügel
Menge: 1,000 St

### Titel 03 Fenster- und Türelemente

**03.1 Werkplanung Metallbauarbeiten**
*** Pauschalposition
Dem Auftragnehmer wird nach der Auftragserteilung die Ausführungsplanung des Planers übergeben.

Die weitere technische Bearbeitung, d. h.
- Erstellen von Konstruktions- und Detailplänen für alle in der Leistungsbeschreibung aufgeführten Anlagen
- Abstimmung der Details mit dem AG bzw. mit dem Architekten rechtzeitig vor Fertigungsbeginn
- örtliche Aufmaße
- Vorlage von Original-Muster der Fenster- und Fassadenprofile ist mit dieser Position komplett anzubieten.

Die mit dem Architekten abgestimmten Konstruktionspläne, Beschreibungen und Muster sind vor Fertigungsbeginn bzw. vor Materialbestellung dem AG in dreifacher Ausfertigung zu liefern.
Nach Überprüfung auf Übereinstimmung mit der Ausführungsplanung durch den AG hat dieser die genannten Unterlagen in einer Ausfertigung mit seinem Prüfvermerk an den AN zurückzugeben.
Aus den Darstellungen müssen Konstruktion, Maße, Einbau, Befestigung und Bauanschlüsse der Bauteile sowie die Einbaufolge erkennbar sein (DIN 18360, Ziff. 3.1.7).
Menge: 1,000 psch

**03.2 Alu-Fenster-Element in RC 2 N - F-EG-01 - Ansicht Nord-West - Erweiterung Flur**
Abmessung ca.: 3570 x 1880 mm

Einbauort: F-EG-01 - Ansicht Nord-West - Erweiterung Flur

Aufteilung nach beiliegender Ansicht in:
2 St KVD-Flügel GT 313
1 St Festfeld GT 313

Beschlag Fenster: BF 119, 904

Alle Komponenten müssen den Anforderungen aus der Norm und des Prüfzeugnisses des Systemgebers entsprechen.

Anschlüsse
Seitlich: AS 115
Oben: AO 115
Unten: AU 115
Menge: 1,000 St

**03.3 Alu-Tür-Element 1.flg NA in RC 2 N - F-EG-02a - Ansicht Nord-West - Erweiterung Flur**
Abmessung ca.: 1135 x 2325 mm

Einbauort: F-EG-02a - Ansicht Nord-West - Erweiterung Flur

Aufteilung nach beiliegender Ansicht in:
1 St 1-flg. NA Tür nach DIN EN 179, lichte Durchgangsbreite 900 mm GT 315

Beschlag Tür: BT 154

Alle Komponenten müssen den Anforderungen aus der Norm und des Prüfzeugnisses des Systemgebers entsprechen.

Einseitig erfolgt die Kopplung mit dem nachfolgend beschriebenen Fensterelement.

Anschlüsse
Seitlich: AS 115
Oben: AO 115
Fußpunkt Tür: AU 201
Menge: 1,000 St

**03.4 Alu-Fenster-Element in RC 2 N - F-EG-02b - Ansicht Nord-West - Erweiterung Flur**
Abmessung ca.: 2435 x 1880 mm

Einbauort: F-EG-02b - Ansicht Nord-West - Erweiterung Flur

Aufteilung nach beiliegender Ansicht in:
1 St KVD-Flügel GT 313
1 St Festfeld GT 313

Beschlag Fenster: BF 119, 904

Alle Komponenten müssen den Anforderungen aus der Norm und des Prüfzeugnisses des Systemgebers entsprechen.

Einseitig erfolgt die Kopplung mit dem vorstehend beschriebenen Türelement.

Anschlüsse
Seitlich: AS 115
Oben: AO 115
Unten: AU 115
Menge: 1,000 St

**03.5 Alu-Fenster-Element in RC 2 N - F-EG-03 + 04 - Ansicht Nord-Ost - WC J + M**
Abmessung ca.: 1070 x 795 mm

Einbauort: F-EG-03 + 04 - Ansicht Nord-Ost - WC J + M

Aufteilung nach beiliegender Ansicht in:
1 St Kipp-Oberlichtflügel GT 314

Beschlag Fenster: BF 147, 945

Alle Komponenten müssen den Anforderungen aus der Norm und des Prüfzeugnisses des Systemgebers entsprechen.

Anschlüsse
Seitlich: AS 115
Oben: AO 115
Unten: AU 115
Menge: 2,000 St

**03.6 Alu-Fenster-Element in RC 2 N - F-EG-05 - Ansicht Nord-Ost - Gruppe 3**
Abmessung ca.: 2570 x 1880 mm

Einbauort: F-EG-05 - Ansicht Nord-Ost - Gruppe 3

Aufteilung nach beiliegender Ansicht in:
2 St KVD-Flügel GT 313
1 St Festfeld GT 313

Beschlag Fenster: BF 119, 904

Alle Komponenten müssen den Anforderungen aus der Norm und des Prüfzeugnisses des Systemgebers entsprechen.

Das Element erhält zusätzlich einen gesondert beschriebenen Sonnenschutz.

Anschlüsse
Seitlich: AS 115
Oben: AO 115
Unten: AU 115
Menge: 1,000 St

**03.7 Alu-Fenster-Element in RC 2 N - F-EG-06-09 - Ansicht Süd-Ost - Gruppe 2 + 3**
Abmessung ca.: 3070 x 3240 mm

Einbauort: F-EG-06-09 - Ansicht Süd-Ost - Gruppe 2 + 3

Aufteilung nach beiliegender Ansicht in:
2 St KVD-Flügel bodentief GT 315
1 St Festfeld bodentief GT 315
3 St Oberlichtfestfelder GT 313

Beschlag Fenster: BF 119, 904

Das Pfostenprofil ist den statischen Anforderungen anzupassen.

Alle Komponenten müssen den Anforderungen aus der Norm und des Prüfzeugnisses des Systemgebers entsprechen.

Die Elemente erhalten zusätzlich einen gesondert beschriebenen Sonnenschutz.

Anschlüsse
Seitlich: AS 115
Oben: AO 115
Unten: AU 119
Menge: 4,000 St

**03.8 Alu-Fenster-Element in RC 2 N - F-EG-11 - Ansicht Nord-Ost - Bestand**
Abmessung ca.: 2300 x 3185 mm

Einbauort: F-EG-11 - Ansicht Nord-Ost - Bestand

Aufteilung nach beiliegender Ansicht in:
1 St KVD-Flügel bodentief GT 315
1 St Festfeld bodentief GT 315
1 St Oberlichtfestfelder GT 313
1 St Oberlichtfestfeld GT 313

Beschlag Fenster: BF 119, 904, 147, 945

Das Pfostenprofil ist den statischen Anforderungen anzupassen.

Alle Komponenten müssen den Anforderungen aus der Norm und des Prüfzeugnisses des Systemgebers entsprechen.

Die Elemente erhalten zusätzlich einen gesondert beschriebenen Sonnenschutz.

Anschlüsse
Seitlich: AS 115
Oben: AO 115
Unten: AU 119
Menge: 1,000 St

**03.9 Alu-Brandschutz-Element T 30 1.flg / F 30 - Flur Erweiterung zum Flur Bestand**
Abmessung ca.: 1260 x 2260 mm

Einbauort: Flur Erweiterung zum Flur Bestand

Aufteilung nach beiliegender Ansicht in:
1 St 1-flg. NA Tür nach DIN EN 179 GT 511

Beschlag Tür: mit elektromech. Feststellung BT 410

Anschlüsse
Allseitig: A 402

Ausführung gemäß der Zulassung.
Menge: 1,000 St

**03.10 GEZE Rauchschalter 24 V**
GEZE Rauchschalter 24 V gemäß BT 746 für den Anschluß an die in der Vorposition beschriebene Rauchschalterzentrale, Lieferung und Montage, Inbetriebnahme siehe gesonderte Position, E-Anschluss durch bauseitigen Elektriker.
Menge: 2,000 St

**03.11 Inbetriebnahme und Abnahmeprüfung der Feststellanlagen**
*** Pauschalposition
Kosten für die Inbetriebnahme und die Abnahmeprüfung der Feststellanlagen.

Nach dem betriebsfertigen Einbau der Feststellanlagen am Anwendungsort sind deren einwandfreie Funktion und vorschriftsmäßige Installation durch eine Abnahmeprüfung festzustellen.
Die Abnahmeprüfung darf nur von autorisierten Fachkräften oder von Fachkräften einer dafür benannten Prüfstelle durchgeführt werden.
Nach erfolgreicher Abnahmeprüfung in unmittelbarer Nähe des Abschlusses an der Wand Schild in der Größe 105 mm x 52 mm mit der Aufschrift Feststellanlage Abnahme durch .... (Firmenzeichen sowie Monat und Jahr der Abnahme) dauerhaft anzubringen.

Dem Betreiber ist über die erfolgreiche Abnahmeprüfung eine Bescheinigung auszustellen; sie ist durch den Betreiber aufzubewahren.
Menge: 1,000 psch

### Titel 04 Sonnenschutzarbeiten

*Hinweis: Technische Hinweise Sonnenschutz*
Alle bauseitig durch die Sonnenschutzfirma notwendigen Maßnahmen und Leistungen zur Befestigung der Sonnenschutz-Anlagen an der Fassade (z.B. Verstärkungen, Gewinde, Bohrungen für Bolzen, Setzen von Gewinde bzw. Stehbolzen usw.) sind rechtzeitig anzumelden und verantwortlich mit der Bauleitung zu klären.
Alle Befestigungen und Verbindungsteile (Schrauben usw.) sind grundsätzlich aus Edelstahl A4 herzustellen.
Der elektrische Anschluss des Sonnenschutzes erfolgt bauseits.
Die angebotenen Produkte müssen der DIN EN 13120:2009-04 (Innenliegender-Sonnenschutz) bzw. der DIN EN 13659:2009-01 (Raffstoren/Außen-Jalousien/Rollladen) bzw. der DIN EN 13561:2009-01 (Markisen) entsprechen und CE erklärt sein. Produkte ohne diese Kennzeichnung sind nicht zugelassen.

Einzusetzendes Fabrikat oder gleichwertig:
Zur Ausführung kommen Senkrecht-Markisen 491, Fabrikat
WAREMA, da diese bereits im Bestand eingesetzt sind.

1. Elektroantrieb
Rohrmotor 230 V, 50 Hz (Drehmoment und Leistungsaufnahme auf Anlagengröße abgestimmt), Schutzart IP 44, mit integriertem Thermoschutz und eingebautem Kondensator. Der Motor verfügt über eine mechanische Endabschaltung.
Der Motor verfügt über eine positionsgesteuerte Endabschaltung in der unteren und oberen Endlage.
Der Anschluss erfolgt durch eine im Motorkopf steckbare Anschlussleitung ca. 0,5 m lang mit vormontiertem Stecker STAS 3.
Die entsprechende Kupplung für den bauseitigen Anschluss und das Steckerkupplungsgehäuse liegen bei.

2. Abdeckung
Ausführung ohne eigenen Kasten zur Montage in einer separat beschriebenen Einputzblende. Seitliche Winkelkonsolen aus Aluminium zur Aufnahme der Tuchwelle. Revisionsblende aus Aluminium-Kantblech als untere Abdeckung.

3. Wellensystem
Tuchwelle aus stranggepresstem Aluminiumrohr, Durchmesser 62mm, 1,5 mm stark. Die Befestigung des Behanges erfolgt mittels Kedernute um evtl. Druckstellen durch Klemmleisten usw. zu vermeiden.

4. Acryl-Stoff Standard - Preisgruppe 1
Markisenbespannung aus 100% Marken-Acryl-Gewebe, spinndüsengefärbt, lichtecht, wetterecht und reißfest. Die Tücher sind auf Nano-Basis imprägniert und dadurch schmutzabweisend, verrottungssicher, schnelltrocknend, luftdurchlässig und wasserabweisend. Bahnbreite 1200 mm. Leicht entflammbar.
Farbauswahl gemäß der jeweils gültigen WAREMA-Kollektion. Das Stoffgewicht beträgt ca. 300 g/m². Die Tücher müssen schadstoffgeprüft sein nach ÖKO-Tex-Standard 100. Alle Nähte und Säume sind mit PTFE (Teflon)-Nähfaden der Firma Gore® herzustellen.

5. C-Führungsprofile 25/18
Führungsschiene aus Aluminium, pulverbeschichtet, Abmessung 25 x 18 x 25 mm, stranggepresst. Die Befestigung erfolgt mittels Aluminium-Führungsschienenhaltern.

6. Fallrohr
Aus Aluminiumprofil, pulverbeschichtet, oval 38 x 25 mm mit Kedernut. Sowohl stoffumschlungen als auch sichtbar lieferbar. Seitliche schwarze Kunststoff-Führungsstopfen für Schienenführung.

7. Oberflächen
Die sichtbaren Aluminiumteile sind in den Pulverfarben des Standardlieferprogrammes zu beschichten.
Die Pulverbeschichtung ist mit einem Polyesterpulver in einer Schichtdicke von 60 - 120 my auszuführen. Die Vorbehandlung muss chromfrei im No-Rinse-Verfahren nach Qualitätsrichtlinie GSB AL 631 erfolgen.

8. Befestigungs- und Verbindungsteile
Innerhalb der Anlage aus A2-Stahl oder Aluminium.
Für die Befestigung auf Holz, Aluminium oder Kunststoff müssen Schrauben mit Dichtbeschichtung zur Verhinderung von Wassereintritt durch Kapillarwirkung eingesetzt werden. Bei Montage auf Holz müssen zusätzliche Edelstahl-Distanzscheiben mit EPDM-Dichtscheiben montiert werden. Ein Prüfnachweis über die Dichtigkeit des Befestigungssystems ist auf Verlangen nachzureichen.

9. Kunststoffteile
Sämtliche Kunststoffteile sind in Schwarz anzubieten.

**04.1 U-Schutzblende für Verblendung/ Länge 3070mm**
U-Schutzblende aus gekantetem Aluminium, Stärke nach statischer Erfordernis mindestens 2 mm stark, seitlich geschlossen, 4 Kantungen, Oberfläche pulverbeschichtet gem. Vorbemerkungen, Abwicklung T1 = 3,0cm, H = 20cm, B = 140, T2 = 2cm nach innen gekantet, einschl. Standardbügel mit Thermoplatte, Befestigungsmateria und Konsolen.
Die max. Einzellänge ohne Stoßverbindung beträgt 400 cm.

Länge: 3070mm

Einbauort: F-EG-06-09 - Ansicht Süd-Ost - Gruppe 2 + 3
Menge: 4,000 St

**04.2 U-Schutzblende für Verblendung/ Länge 2570mm**
Position wie vor, jedoch

Länge: 2570mm

Einbauort: F-EG-05 - Ansicht Nord-Ost - Gruppe 3
Menge: 1,000 St

**04.3 U-Schutzblende für Verblendung/ Blindelement/ Länge 1070mm**
Position wie vor, jedoch Ausführung als Blindelement in der Optik wie Markisenkasten.

Länge: 1070mm

Einbauort: F-EG-03 + 04 - Ansicht Nord-Ost - WC J + M
Menge: 2,000 St

**04.4 U-Schutzblende für Verblendung/ Blindelement/ Länge 3510mm**
Position wie vor, jedoch

Länge: 3510mm

Einbauort: F-EG-01 - Ansicht Nord-West - Erweiterung Flur, F-EG-02 - Ansicht Nord-West - Erweiterung Flur
Menge: 2,000 St

**04.5 Senkrecht Markise, 3000x3000mm**
Montage einer Senrecht-Markise mit Elektromotor gem. der technischen Vorbemerkungen.
Abmessung ca.: 3000 x 3000mm
Bedienung: über bauseitige Taster, incl. aller Befestigungsmittel an der Fensterkonstruktion und der Blende anbringen.

Einbauort: F-EG-06-09 - Ansicht Süd-Ost - Gruppe 2 + 3
Menge: 4,000 St

**04.6 Senkrecht Markise, 2510x1840mm**
Position wie vor, jedoch

Abmessung ca.: 2510x1840mm

Einbauort: F-EG-05 - Ansicht Nord-Ost - Gruppe 3
Menge: 1,000 St

### Titel 05 Stundenlohnarbeiten

*Hinweis: Stundenlohnarbeiten*
Stundenlohnarbeiten sind nur auf ausdrückliche Anweisung der Bauleitung auszuführen. Tagelohnzettel sind spätestens am dritten Tag nach Ausführung der Bauleitung zur Anerkennung vorzulegen.

Der Auftragnehmer hat keinen Rechtsanspruch auf Ausführung
der nachfolgend aufgeführten Nachweisarbeiten.
Dies ist bei der Preisfindung zu berücksichtigen.

**05.1 Stundenlohn Facharbeiter**
Einheitspreis für Stundenlohn Facharbeiter
Menge: 10,000 h

**05.2 Stundenlohn Helfer**
Einheitspreis für Stundenlohn Helfer.
Menge: 5,000 h
